# REMODELACIÓN DE PARQUE INFANTIL EN PASEO MARÍTIMO DE BALERMA

- Propiedad del archivo: SOFT S.A.
- Formato: FIEBDC-3/2012
- Programa: Presto 15.01
- Tipo: presupuesto
- Fecha de los precios: 04/05/2004
- Divisa: EUR
- Código: 18-339 (10/10/2000)
Importe: 53429.48

## C01 DEMOLICIONES Y TRABAJOS PREVIOS (04/04/2006)
Importe: 1946.02

**E01E0020** m3 DEMOLICIÓN PARCIAL CON M. MECÁNICOS DE LOSAS DE HORMIGÓN ARMADO S/T (04/04/2006)
24.75 m3 × 45.18 = 1118.21
Demolición parcial con medios mecánicos de losas de hormigón armado, incluso p.p. de compresor o martillo percutor, limpieza y retirada de materiales a pie de carga. Medido el volumen inicial.

| Código | Ud | Descripción | Rendimiento | Precio | Importe |
|---|---|---|---|---|---|
| OPES0010 | h | Peón especial (mano de obra) | 0.45 | 15.06 | 6.777 |
| OFPR0010 | h | Oficial 1ª (mano de obra) | 0.45 | 15.83 | 7.124 |
| MECR0460 | H | Retroexcavadora 35 Tm martillo c/c (maquinaria; 28/07/2014) | 0.45 | 67 | 30.150 |
| MW00070 | h | Carretilla mecánica basculante 1m3 (maquinaria; 04/04/2006) | 0.45 | 2.4998552367822 | 1.125 |
|  |  | Total |  |  | 45.18 |

| Medición | Uds. | Largo | Ancho | Parcial |
|---|---|---|---|---|
| Losa bajo Kiosco | 1 | 4.5 | 5.5 | 24.75 |
| Total |  |  |  | 24.75 |

**E01I0011** ud DESMONTADO DE FUENTE EXISTENTE S/T (04/04/2006)
1 ud × 100.17 = 100.17
Desmontado de instalacion hidraulica de fuente existente. Consistente en desmontaje de boquillas,tuberías y de arquetas existentes. Incluso limpieza y retirada de materiales a pie de carga. Medida la unidad ejecutada.

| Código | Ud | Descripción | Rendimiento | Precio | Importe |
|---|---|---|---|---|---|
| OFPR0010 | h | Oficial 1ª | 3 | 15.83 | 47.49 |
| OPES0010 | h | Peón especial | 3 | 15.06 | 45.18 |
| MW00070 | h | Carretilla mecánica basculante 1m3 | 3 | 2.4998552367822 | 7.50 |
|  |  | Total |  |  | 100.17 |

| Medición | Uds. | Parcial |
|---|---|---|
| Fuente existente | 1 | 1.00 |
| Total |  | 1 |

**E01M0010** ud DESMONTADO DE BANCO S/T (27/04/2016)
5 ud × 46.44 = 232.20
Desmontado de banco de lamas de madera con patas metalicas embutidas en una cimentacion de hormigon en masa. Medida la unidad desmontada.

| Código | Ud | Descripción | Rendimiento | Precio | Importe |
|---|---|---|---|---|---|
| OFPR0010 | h | Oficial 1ª | 1.5 | 15.83 | 23.75 |
| OPES0010 | h | Peón especial | 1.5 | 15.06 | 22.59 |
| WW00400 | u | PEQUEÑO MATERIAL (material; 27/04/2016) | 2 | 0.0499993605676 | 0.10 |
|  |  | Total |  |  | 46.44 |

| Medición | Uds. | Parcial |
|---|---|---|
| Bancos existentes | 5 | 5.00 |
| Total |  | 5 |

**E01M0020** ud DESMONTADO DE PAPELERA S/T (27/04/2016)
3 ud × 30.99 = 92.97
Desmontado de papelera con cimentacion de hormigon en masa. Medida la unidad desmontada.

| Código | Ud | Descripción | Rendimiento | Precio | Importe |
|---|---|---|---|---|---|
| OFPR0010 | h | Oficial 1ª | 1 | 15.83 | 15.83 |
| OPES0010 | h | Peón especial | 1 | 15.06 | 15.06 |
| WW00400 | u | PEQUEÑO MATERIAL | 2 | 0.0499993605676 | 0.10 |
|  |  | Total |  |  | 30.99 |

| Medición | Uds. | Parcial |
|---|---|---|
| papeleras existentes | 3 | 3.00 |
| Total |  | 3 |

**E01M0030** ud DESMONTADO DE JUEGO INFANTIL TIPO MUELLE (27/04/2016)
4 ud × 30.99 = 123.96
Desmontado de juego infantil tipo muelle con cimentacion de hormigon en masa. Medida la unidad desmontada.

| Código | Ud | Descripción | Rendimiento | Precio | Importe |
|---|---|---|---|---|---|
| OFPR0010 | h | Oficial 1ª | 1 | 15.83 | 15.83 |
| OPES0010 | h | Peón especial | 1 | 15.06 | 15.06 |
| WW00400 | u | PEQUEÑO MATERIAL | 2 | 0.0499993605676 | 0.10 |
|  |  | Total |  |  | 30.99 |

| Medición | Uds. | Parcial |
|---|---|---|
| Muelles | 4 | 4.00 |
| Total |  | 4 |

**E01M0040** ud DESMONTADO DE JUEGO INFANTIL TIPO COLUMPIO (27/04/2016)
2 ud × 92.77 = 185.54
Desmontado de juego infantil tipo muelle con cimentacion de hormigon en masa. Medida la unidad desmontada.

| Código | Ud | Descripción | Rendimiento | Precio | Importe |
|---|---|---|---|---|---|
| OFPR0010 | h | Oficial 1ª | 3 | 15.83 | 47.49 |
| OPES0010 | h | Peón especial | 3 | 15.06 | 45.18 |
| WW00400 | u | PEQUEÑO MATERIAL | 2 | 0.0499993605676 | 0.10 |
|  |  | Total |  |  | 92.77 |

| Medición | Uds. | Parcial |
|---|---|---|
| columpio y balancin | 2 | 2.00 |
| Total |  | 2 |

**E01M0050** ud DESMONTADO DE JUEGO INFANTIL DE INCLUSIÓN PEQUEÑO (27/04/2016)
3 ud × 30.99 = 92.97
Desmontado de juego infantil tipo muelle con cimentacion de hormigon en masa. Medida la unidad desmontada.

| Código | Ud | Descripción | Rendimiento | Precio | Importe |
|---|---|---|---|---|---|
| OFPR0010 | h | Oficial 1ª | 1 | 15.83 | 15.83 |
| OPES0010 | h | Peón especial | 1 | 15.06 | 15.06 |
| WW00400 | u | PEQUEÑO MATERIAL | 2 | 0.0499993605676 | 0.10 |
|  |  | Total |  |  | 30.99 |

| Medición | Uds. | Parcial |
|---|---|---|
| telefono, juego conducción y casita | 3 | 3.00 |
| Total |  | 3 |

## C02 ACONDICIONAMIENTO DE TERRENOS (05/08/2002)
Importe: 1205.26

**E0200030** m3 EXCAVACIÓN APERTURA DE CAJA, TIERRAS DE CONSIST. MEDIA S/T (04/07/2014)
74.25 m3 × 0.9 = 66.83
Excavación, en apertura de caja, de tierras de consistencia media, realizada con medios mecánicos, incluso perfilado de fondo, hasta una profundidad máxima de 50 cm. Incluso transporte a pie de carga. Medida en perfil natural.

| Código | Ud | Descripción | Rendimiento | Precio | Importe |
|---|---|---|---|---|---|
| MECC0410 | H | Pala cargadora 16 Tm. c/c (maquinaria; 04/07/2014) | 0.03 | 30.05 | 0.90 |
|  |  | Total |  |  | 0.9 |

| Medición | Uds. | Parcial |
|---|---|---|
| Volumen solera | 74.25 | 74.25 |
| Total |  | 74.25 |

**E0200800** m2 COMPACTACIÓN DEL TERRENO M. MECÁNICOS S/APORTE (05/08/2002)
495 m2 × 1.68 = 831.60
Compactación de terrenos a cielo abierto, por medios mecánicos, sin aporte de tierras, incluso regado de los mismos, grado de compactacióN según DF, y con p.p. de medios auxiliares.

| Código | Ud | Descripción | Rendimiento | Precio | Importe |
|---|---|---|---|---|---|
| OPOR0010 | h | Peón ordinario (mano de obra) | 0.05 | 14.88 | 0.74 |
| M08RT020 | h. | Rodillo v.autop.tándem 2,5 t. (maquinaria; 06/05/2016) | 0.05 | 18.38 | 0.92 |
| GW00100 | m3 | AGUA POTABLE (material; 05/08/2002) | 0.06 | 0.3513852742465 | 0.02 |
|  |  | Total |  |  | 1.68 |

| Medición | Uds. | Parcial |
|---|---|---|
| Superficie | 495 | 495.00 |
| Total |  | 495 |

**E0200020** m3 EXC. ZANJAS, TIERRA C. MEDIA, M. MANUALES, PROF. MÁX. 1,50 m S/T
8.49 m3 × 36.14 = 306.83
Excavación, en zanjas, de tierras de consistencia media, realizada con medios manuales hasta una profundidad máxima de 1,50 m, incluso extracción a los bordes y transporte a pie de carga. Medido el volumen en perfil natural.

| Código | Ud | Descripción | Rendimiento | Precio | Importe |
|---|---|---|---|---|---|
| OPES0010 | h | Peón especial | 2.4 | 15.06 | 36.14 |
|  |  | Total |  |  | 36.14 |

| Medición | Uds. | Largo | Ancho | Alto | Parcial |
|---|---|---|---|---|---|
| CIMIENTOS JUEGOS |  |  |  |  |  |
| Barco | 4 | 0.6 | 0.6 | 0.6 | 0.86 |
| Columpio | 8 | 0.6 | 0.6 | 0.6 | 1.73 |
| Juego inclusivo ballena | 1 | 1 | 0.6 | 6 | 3.60 |
| Juego inclusivo barco | 1 | 1 | 0.6 | 0.6 | 0.36 |
| Juego de reunión | 2 | 0.6 | 0.6 | 0.6 | 0.43 |
| Muelle | 2 | 0.6 | 0.6 | 0.6 | 0.43 |
| Telefono | 2 | 0.6 | 0.6 | 0.6 | 0.43 |
| juego inclusivo | 1 | 0.6 | 0.6 | 0.6 | 0.22 |
| Balancín | 2 | 0.6 | 0.6 | 0.6 | 0.43 |
| Subtotal |  |  |  |  | 8.49 |
| Total |  |  |  |  | 8.49 |

## C03 SANEAMIENTO (05/08/2002)
Importe: 399.39

**E0300110** m COLECTOR ENTERRADO, TUBERIA PRES. PVC DIÁM. NOMINAL 125 mm (05/08/2002)
5 m × 22.7 = 113.50
Colector enterrado de tubería presión de PVC 4 kg/cm2, de 125 mm de diámetro nominal, colocado sobre lecho de arena de 10 cm de espesor, incluso p.p. de piezas especiales, ; construido según CTE DB HS-5. Medido entre ejes de arquetas.

| Código | Ud | Descripción | Rendimiento | Precio | Importe |
|---|---|---|---|---|---|
| OPOR0010 | h | Peón ordinario | 0.875 | 14.88 | 13.02 |
| OFPR0010 | h | Oficial 1ª | 0.08 | 15.83 | 1.27 |
| CUAD0010 | h | cuadrilla, formada por oficial 1ª y peon esp. (mano de obra) | 0.08 | 30.89 | 2.47 |
| OPES0010 | h | Peón especial | 0.125 | 15.06 | 1.88 |
| SC00600 | m | TUBO PVC DIÁM. 125 mm 4 kg/cm2 (material; 09/10/2007) | 1.01 | 2.9844982487842 | 3.01 |
| WW00400 | u | PEQUEÑO MATERIAL | 1 | 0.0499993605676 | 0.05 |
| WW00300 | u | MATERIAL COMPLEMENTARIO O PZAS. ESPECIALES (material; 27/04/2016) | 1 | 0.2299970586111 | 0.23 |
| AA00300 | m3 | ARENA GRUESA (material; 05/08/2002) | 0.09 | 6.4353703083431 | 0.58 |
| MR00200 | h | PISON MECANICO MANUAL (maquinaria; 05/08/2002) | 0.125 | 1.5500808740354 | 0.19 |
|  |  | Total |  |  | 22.7 |

| Medición | Uds. | Largo | Parcial |
|---|---|---|---|
| Prevision conexión nueva fuente | 1 | 5 | 5.00 |
| Total |  |  | 5 |

**E0300220** ml SUMIDERO LONGITUDINAL DE 100 mm DE ANCHURA
2.2 ml × 129.95 = 285.89
Canaleta prefabricada de drenaje para uso público de polipropileno, con refuerzo lateral de acero galvanizado, Reforzada Kenadrain HD DR102CH "JIMTEN", de 1000 mm de longitud, 100 mm de ancho y 170 mm de alto, con rejilla ondas de fundición dúctil clase C-250 según UNE-EN 124 y UNE-EN 1433. Medida la longitud ejecutada.

| Código | Ud | Descripción | Rendimiento | Precio | Importe |
|---|---|---|---|---|---|
| CUAD0010 | h | cuadrilla, formada por oficial 1ª y peon esp. | 0.3 | 30.89 | 9.27 |
| CH04120 | m3 | Hormigón HM-20/P/40/I, suministrado (material; 04/04/2006) | 0.039 | 52.49 | 2.05 |
| mt11cnj020lab | ud | Canaleta prefabricada de drenaje para uso público de polipropileno, con refuerzo lateral de acero galvanizado, Reforzada Kenadra (material) | 1 | 110.8 | 110.80 |
| mt11pvj020b | ud | Sifón en línea de PVC, "JIMTEN", color gris, registrable, con unión macho/hembra, de 110 mm de diámetro (material) | 0.2 | 31.54 | 6.31 |
| WW00300 | u | MATERIAL COMPLEMENTARIO O PZAS. ESPECIALES | 1 | 0.2299970586111 | 0.23 |
| %1PMA0001 | % | Medios auxiliares | 1 % | 128.66 | 1.29 |
|  |  | Total |  |  | 129.95 |

| Medición | Uds. | Largo | Parcial |
|---|---|---|---|
| Entorno fuente | 1 | 2.2 | 2.20 |
| Total |  |  | 2.2 |

## C04 CIMENTACIONES (04/04/2006)
Importe: 550.24

**E0400020** m3 HA-20/F/12/IIa EN CIMIENTOS (04/04/2006)
8.49 m3 × 64.81 = 550.24
Hormigón armado HA-30/F/12/IIa, consistencia fluida y tamaño máximo del árido 12 mm, en cimentaciones, suministrado y puesta en obra, vibrado y curado; según instrucción EHE y CTE DB SE-C. Medido el volumén teórico ejecutado.

| Código | Ud | Descripción | Rendimiento | Precio | Importe |
|---|---|---|---|---|---|
| 03HMM00002 | m3 | HORMIGÓN EN MASA HM-20/P/40/I EN CIMIENTOS (04/04/2006) | 1.01 | 63.67 | 64.31 |
| WW00400 | u | PEQUEÑO MATERIAL | 10 | 0.0499993605676 | 0.50 |
|  |  | Total |  |  | 64.81 |

| Medición | Uds. | Largo | Ancho | Alto | Parcial |
|---|---|---|---|---|---|
| CIMIENTOS JUEGOS |  |  |  |  |  |
| Barco | 4 | 0.6 | 0.6 | 0.6 | 0.86 |
| Columpio | 8 | 0.6 | 0.6 | 0.6 | 1.73 |
| Juego inclusivo ballena | 1 | 1 | 0.6 | 6 | 3.60 |
| Juego inclusivo barco | 1 | 1 | 0.6 | 0.6 | 0.36 |
| Juego de reunión | 2 | 0.6 | 0.6 | 0.6 | 0.43 |
| Muelle | 2 | 0.6 | 0.6 | 0.6 | 0.43 |
| Telefono | 2 | 0.6 | 0.6 | 0.6 | 0.43 |
| juego inclusivo | 1 | 0.6 | 0.6 | 0.6 | 0.22 |
| Balancín | 2 | 0.6 | 0.6 | 0.6 | 0.43 |
| Subtotal |  |  |  |  | 8.49 |
| Total |  |  |  |  | 8.49 |

## C05 FONTANERÍA (17/01/2008)
Importe: 248.2

**E1600020** ud Arqueta para instalación de fuentes de 200x85x95 cm. (26/11/2012)
1 ud × 200.96 = 200.96
Arqueta de registro de dimensiones interiores 200x85x95 cm construida con fábrica de ladrillo perforado tosco, de medio pie de espesor, recibido con mortero de cemento y arena de río 1/6 (M-40), sobre solera de hormigón en masa existente, , enfoscada por las caras interiores con mortero de cemento 1/3, con marco y tapa de registro de fundición para acera, terminada, medida la unidad ejecutada en obra.

| Código | Ud | Descripción | Rendimiento | Precio | Importe |
|---|---|---|---|---|---|
| OFPR0010 | h | Oficial 1ª | 4 | 15.83 | 63.32 |
| OPES0010 | h | Peón especial | 4 | 15.06 | 60.24 |
| 0204-00025 | ud | Registro 60x60 dúctil. (material; 10/10/2013) | 1 | 56.16 | 56.16 |
| PKLA2250 | ud | Ladrillo perforado 20 (material; 26/11/2012) | 20 | 0.39975 | 8.00 |
| PFCE0020 | tm | Cemento rápido (saco 25 kg.) (material; 26/11/2012) | 0.02 | 234.9095 | 4.70 |
| PAXA0100 | tm | Arena lavada 0/8mm. D 1.66 (S) (material; 26/11/2012) | 0.04 | 18.48075 | 0.74 |
| %001003 | % | Pequeño material (08/10/2013) | 2 % | 193.16 | 3.86 |
| %001001 | % | Medios auxiliares (08/10/2013) | 2 % | 197.02 | 3.94 |
|  |  | Total |  |  | 200.96 |

**E1600110** m CANALIZACIÓN POLIETILENO PE, ENTERRADA, 32 mm DIÁM. (17/01/2008)
5 m × 5.1 = 25.50
Canalización de polietileno PE, enterrada, de 32 mm de diámetro exterior y 2,90 mm de espesor, apto uso alimentario, PN 10, incluso p.p. piezas especiales, pequeño material y ayudas de albañilería; instalada según CTE. Medida la longitud ejecutada.

| Código | Ud | Descripción | Rendimiento | Precio | Importe |
|---|---|---|---|---|---|
| CUAD0020 | h | CUADRILLA, FORMADA POR OFICIAL 2ª Y PEON ESP. (mano de obra) | 0.03 | 30.41 | 0.91 |
| OFPR0010 | h | Oficial 1ª | 0.12 | 15.83 | 1.90 |
| IF92962 | m | TUBO POLIETILENO ALTA DENSIDAD UNIÓN MEC. DIÁM. 32x2,4 mm (material; 03/07/2017) | 1.01 | 1.23 | 1.24 |
| IF92976 | m | TUBO CORRUGADO P/POLIETILENO DIÁM. 40 mm (material; 17/01/2008) | 1.01 | 0.54 | 0.55 |
| WW00300 | u | MATERIAL COMPLEMENTARIO O PZAS. ESPECIALES | 2 | 0.2299970586111 | 0.46 |
| WW00400 | u | PEQUEÑO MATERIAL | 0.7 | 0.0499993605676 | 0.03 |
|  |  | Total |  |  | 5.1 |

**E1600210** ud LLAVE PASO DIÁM. 1" (32 mm) (27/04/2016)
1 ud × 21.74 = 21.74
Llave de paso cromada a juego con grifería, colocada en canalización de 32 mm de diámetro, incluso pequeño material; construida según CTE, e instrucciones del fabricante. Medida la unidad instalada.

| Código | Ud | Descripción | Rendimiento | Precio | Importe |
|---|---|---|---|---|---|
| OFPR0010 | h | Oficial 1ª | 0.3 | 15.83 | 4.75 |
| IF21900 | u | LLAVE PASO DIÁM. 32 mm (material) | 1 | 16.94 | 16.94 |
| WW00400 | u | PEQUEÑO MATERIAL | 1 | 0.0499993605676 | 0.05 |
|  |  | Total |  |  | 21.74 |

## C06 PAVIMENTACIONES
Importe: 21101.77

**E24P00010** m2 SOLERA DE HORMIGÓN 0.15 M ESPESOR CON FIBRA Y MALLAZO. ACABADO IMPRESO
110.3 m2 × 16.51 = 1821.05
Solera de hormigón con fibras, de 15 cm de espesor, sobre lámina de polietileno, realizada con hormigón HA-30, fabricado en central y vertido desde camión, extendido y vibrado manual, y fibras de polipropileno, con acabado superficial mediante fratasadora mecánica, con juntas de retracción (máximo modulacion 30 m2) y sellado de las mismas, mallazo del 8 a 15cm. Medida la superficie totalmente ejecutada

| Código | Ud | Descripción | Rendimiento | Precio | Importe |
|---|---|---|---|---|---|
| OFPR0010 | h | Oficial 1ª | 0.2 | 15.83 | 3.17 |
| CH80080N1 | m3 | Hormigón HA-30/B/20/IIb, suministrado (material) | 0.15 | 50 | 7.50 |
| PZME1100 | kg | Plástico negro (material; 07/03/2006) | 0.14 | 1.83 | 0.26 |
| CA00520 | kg | Acero electrosoldado B 500 S en malla (material; 27/04/2016) | 1.15 | 0.5999923268117 | 0.69 |
| mt09wnc011eE | kg | Mortero decorativo de rodadura para pavimento de hormigón | 4.5 | 0.5 | 2.25 |
| mt09wnc020f | kg | Desmoldeante en polvo color blanco, aplicado en pavimentos continuos de hormigón impreso | 0.25 | 4.2 | 1.05 |
| MACE0401 | h | Regla vibrante de 3m (maquinaria) | 0.086 | 4.66 | 0.40 |
| MB00200 | h | Bomba de hormigonar (maquinaria; 04/04/2006) | 0.006 | 55.84 | 0.34 |
| mq08lch040 | h | Hidrolimpiadora a presión. (maquinaria) | 0.15 | 4.59 | 0.69 |
| %1PMA0001 | % | Medios auxiliares | 1 % | 16.35 | 0.16 |
|  |  | Total |  |  | 16.51 |

| Medición | Uds. | Parcial |
|---|---|---|
| Camino accesible | 110.3 | 110.30 |
| Total |  | 110.3 |

**E24P00020** m2 SOLERA DE HORMIGÓN 0.15 M ESPESOR CON FIBRA Y MALLAZO. ACABADO FRATASADO
160.57 m2 × 15.53 = 2493.65
Solera de hormigón con fibras, de 15 cm de espesor, sobre lámina de polietileno, realizada con hormigón HA-30, fabricado en central y vertido desde camión, extendido y vibrado manual, con fibras de polipropileno, con acabado superficial mediante fratasadora mecánica, con juntas de retracción (máximo modulacion 30 m2) y sellado de las mismas, mallazo del 8 a 15cm. Medida la superficie totalmente ejecutada

| Código | Ud | Descripción | Rendimiento | Precio | Importe |
|---|---|---|---|---|---|
| OFPR0010 | h | Oficial 1ª | 0.1 | 15.83 | 1.58 |
| OPES0010 | h | Peón especial | 0.24 | 15.06 | 3.61 |
| 640007 | ud | Fibras de polipropileno (material) | 0.09 | 5.43 | 0.49 |
| PZME1100 | kg | Plástico negro | 0.14 | 1.83 | 0.26 |
| CA00520 | kg | Acero electrosoldado B 500 S en malla | 1.15 | 0.5999923268117 | 0.69 |
| CH80080N1 | m3 | Hormigón HA-30/B/20/IIb, suministrado | 0.15 | 50 | 7.50 |
| MACE0401 | h | Regla vibrante de 3m | 0.086 | 4.66 | 0.40 |
| MACE0402 | h | Fratasadora mecánica de hormigón (maquinaria) | 0.1 | 5.06 | 0.51 |
| MB00200 | h | Bomba de hormigonar | 0.006 | 55.84 | 0.34 |
| %1PMA0001 | % | Medios auxiliares | 1 % | 15.38 | 0.15 |
|  |  | Total |  |  | 15.53 |

| Medición | Uds. | Largo | Parcial |
|---|---|---|---|
| Solera | 1 | 160.57 | 160.57 |
| Total |  |  | 160.57 |

**E24P00030** m2 SOLERA DE HORMIGÓN 0.15 M ESPESOR CON FIBRA Y MALLAZO.
224.13 m2 × 12.9 = 2891.28
Solera de hormigón con fibras, de 15 cm de espesor, sobre lámina de polietileno, realizada con hormigón HA-30, fabricado en central y vertido desde camión, extendido y vibrado manual, con fibras de polipropileno, con acabado superficial mediante fratasadora mecánica, con juntas de retracción (máximo modulacion 30 m2) y sellado de las mismas, mallazo del 8 a 15cm. Medida la superficie totalmente ejecutada

| Código | Ud | Descripción | Rendimiento | Precio | Importe |
|---|---|---|---|---|---|
| OFPR0010 | h | Oficial 1ª | 0.1 | 15.83 | 1.58 |
| OPES0010 | h | Peón especial | 0.1 | 15.06 | 1.51 |
| 640007 | ud | Fibras de polipropileno | 0.09 | 5.43 | 0.49 |
| PZME1100 | kg | Plástico negro | 0.14 | 1.83 | 0.26 |
| CA00520 | kg | Acero electrosoldado B 500 S en malla | 1.15 | 0.5999923268117 | 0.69 |
| CH80080N1 | m3 | Hormigón HA-30/B/20/IIb, suministrado | 0.15 | 50 | 7.50 |
| MACE0401 | h | Regla vibrante de 3m | 0.086 | 4.66 | 0.40 |
| MB00200 | h | Bomba de hormigonar | 0.006 | 55.84 | 0.34 |
| %1PMA0001 | % | Medios auxiliares | 1 % | 12.77 | 0.13 |
|  |  | Total |  |  | 12.9 |

| Medición | Uds. | Largo | Parcial |
|---|---|---|---|
| Bajo suelo blando | 1 | 82.66 | 82.66 |
|  | 1 | 86.44 | 86.44 |
|  | 1 | 55.03 | 55.03 |
| Subtotal |  |  | 224.13 |
| Total |  |  | 224.13 |

**E24P00130** ml RIGOLA DE HORMIGÓN 40X20X8 GRIS BICA.
91.1 ml × 9.16 = 834.48
Rígola o encintado de losas de hormigón bicapa de 40x20x8 cm. color gris, colocada en calles sobre solera de hormigón HM-12 de 10 cm. de espesor, recibidas con mortero de cemento tipo M-50, incluso excavación, hormigón de solera y rejuntado; totalmente terminada.

| Código | Ud | Descripción | Rendimiento | Precio | Importe |
|---|---|---|---|---|---|
| OFPR0010 | h | Oficial 1ª | 0.1 | 15.83 | 1.58 |
| OPES0010 | h | Peón especial | 0.1 | 15.06 | 1.51 |
| PKAD8420 | ud | Rigola 40x20x8 acanalada (material) | 2.5 | 2.15 | 5.38 |
| PFHO0012 | m3 | Hormigón HM-12 B/25 (material; 27/04/2016) | 0.01 | 32.019590507516 | 0.32 |
| PFHO0300 | m3 | Hormigón HM-30 (material; 05/02/2008) | 0.005 | 55.25 | 0.28 |
| %1PMA0001 | % | Medios auxiliares | 1 % | 9.07 | 0.09 |
|  |  | Total |  |  | 9.16 |

| Medición | Uds. | Largo | Parcial |
|---|---|---|---|
| Rigolas camino accesible | 1 | 33.9 | 33.90 |
|  | 1 | 9.9 | 9.90 |
|  | 1 | 6.9 | 6.90 |
|  | 1 | 35.9 | 35.90 |
|  | 1 | 4.5 | 4.50 |
| Subtotal |  |  | 91.10 |
| Total |  |  | 91.1 |

**E24P00150** ud ALCORQUE CAUCHO IN-SITU SOBRE BASE DE GRAVA
3 ud × 32.29 = 96.87
Alcorque de dimensión media 1x1m formado por caucho in-situ de dos capas; la primera SBR de 40 mm de espesor y la segunda de 10 mm de color a elegir grano fin. Incluso capa base de grava de 50 mm. Medida unidad de alcorque

| Código | Ud | Descripción | Rendimiento | Precio | Importe |
|---|---|---|---|---|---|
| OFSE0010 | h | Oficial 2ª (mano de obra) | 0.15 | 15.35 | 2.30 |
| PHLC5005 | m2 | caucho insitu dos capas (40mm SBR +10mm EPDM color grano fino) (material) | 1 | 29.2 | 29.20 |
| AG00100 | m3 | GRAVA (material; 04/04/2006) | 0.05 | 9.31 | 0.47 |
| %1PMA0001 | % | Medios auxiliares | 1 % | 31.97 | 0.32 |
|  |  | Total |  |  | 32.29 |

| Medición | Uds. | Parcial |
|---|---|---|
| Alcorques interiores | 3 | 3.00 |
| Total |  | 3 |

**E24P00500** m2 PAVIMENTO DE CAUCHO CONTINUO ABSORBEDOR DE IMPACTOS
224.13 m2 × 57.72 = 12936.78
Pavimento continuo absorbedor de impactos, para una altura máxima de caída de 1,3 m, en áreas de juegos infantiles, realizado "in situ", de 40 mm de espesor total, formado por una capa inferior de gránulos de caucho reciclado SBR de color negro de 30 mm de espesor y una capa superior de gránulos de caucho EPDM de 10 mm de espesor, colores a elegir de la carta RAL y según diseño especificado en planos. Medida la superficie totalmente ejecutada

| Código | Ud | Descripción | Rendimiento | Precio | Importe |
|---|---|---|---|---|---|
| OFPR0010 | h | Oficial 1ª | 0.539 | 15.83 | 8.53 |
| OPES0010 | h | Peón especial | 0.539 | 15.06 | 8.12 |
| mt47adc414b | m2 | pavimento continuo absorvedor de impactos | 1 | 40.5 | 40.50 |
| %1PMA0001 | % | Medios auxiliares | 1 % | 57.15 | 0.57 |
|  |  | Total |  |  | 57.72 |

| Medición | Uds. | Largo | Parcial |
|---|---|---|---|
| Bajo suelo blando | 1 | 82.66 | 82.66 |
|  | 1 | 86.44 | 86.44 |
|  | 1 | 55.03 | 55.03 |
| Subtotal |  |  | 224.13 |
| Total |  |  | 224.13 |

**E24P00520** m2 SOLADO CON BALDOSA HIDRÁULICA ROJA 40x40x3,5cm BOTONES
2 m2 × 13.83 = 27.66
Pavimento de aceras con baldosa hidráulica de 40x40x3,5 cm., color rojo, con relieve de botones 40 mm de diametro, colocada sobre solera de hormigón existente. Incluso rejuntado con polvo de cemento,retoque de arquetas existentes y recolocacion de sus tapas. Medida la superficie realmente ejecutada.

| Código | Ud | Descripción | Rendimiento | Precio | Importe |
|---|---|---|---|---|---|
| OFPR0010 | h | Oficial 1ª | 0.15 | 15.83 | 2.37 |
| OPES0010 | h | Peón especial | 0.15 | 15.06 | 2.26 |
| PHPL1000 | m2 | Losa acera 40x40 cm. Rojo (material) | 1 | 6.61 | 6.61 |
| PFHO1000 | m3 | Mortero de cemento tipo M5 (material; 24/07/2009) | 0.072 | 34 | 2.45 |
| %1PMA0001 | % | Medios auxiliares | 1 % | 13.69 | 0.14 |
|  |  | Total |  |  | 13.83 |

| Medición | Uds. | Parcial |
|---|---|---|
| Entorno fuente | 2 | 2.00 |
| Total |  | 2 |

## C07 MOBILIARIO URBANO (17/02/2004)
Importe: 2964.82

**E24M0030** ud COLOCACION DE BANCO ACCESIBLE ECOSENS (BENITO) O SIMILAR (INCLUSO CIMIENTO)
3 ud × 354.94 = 1064.82
UD. de Montaje y Colocación de banco accesible modelo ECOSENS de Benito o similar, con pies de fundición, pletina central de refuerzo, imprimación +Oxiron. Madera tropical con tratamiento antiparásitos, fungicida e hidrófugo, esmalte sintético o barnizado transpirable. Patas roscadas para tornillos de anclaje o varilla roscada de 20 cm de longuitud incluso resina epoxi. Fijación del banco en base de cimiento de hormigón de 100x40x40cm a ambos lados. Medida la unidad ejecutada.

| Código | Ud | Descripción | Rendimiento | Precio | Importe |
|---|---|---|---|---|---|
| OFPR0010 | h | Oficial 1ª | 5 | 15.83 | 79.15 |
| OPES0010 | h | Peón especial | 5 | 15.06 | 75.30 |
| CH80140 | m3 | HORMIGÓN HM-20/P/20/IIa, SUMINISTRADO (material) | 0.32 | 50 | 16.00 |
| MESR0455 | h | Retroexcavadora cazo FIAT 17 Tm s/c (maquinaria; 06/02/2008) | 0.3 | 25 | 7.50 |
| ECOSENS001 | u | Banco modelo ECOSENS (Benito) o similar (material) | 1 | 170 | 170.00 |
| %PM001 | % | Pequeño material (06/05/2013) | 1 % | 347.95 | 3.48 |
| %1PMA0001 | % | Medios auxiliares | 1 % | 351.43 | 3.51 |
|  |  | Total |  |  | 354.94 |

| Medición | Uds. | Parcial |
|---|---|---|
| Bancos nuevos | 3 | 3.00 |
| Total |  | 3 |

**E24M0050** ud COLOCACIÓN DE BANCO EXISTENTE (INCLUSO CIMIENTO)
5 ud × 181.53 = 907.65
UD. de Montaje y Colocación de banco. Fijación del banco en base de cimiento de hormigón de 100x40x40cm a ambos lados. Medida la unidad colocada.

| Código | Ud | Descripción | Rendimiento | Precio | Importe |
|---|---|---|---|---|---|
| OFPR0010 | h | Oficial 1ª | 5 | 15.83 | 79.15 |
| OPES0010 | h | Peón especial | 5 | 15.06 | 75.30 |
| CH80140 | m3 | HORMIGÓN HM-20/P/20/IIa, SUMINISTRADO | 0.32 | 50 | 16.00 |
| MESR0455 | h | Retroexcavadora cazo FIAT 17 Tm s/c | 0.3 | 25 | 7.50 |
| %PM001 | % | Pequeño material | 1 % | 177.95 | 1.78 |
| %1PMA0001 | % | Medios auxiliares | 1 % | 179.73 | 1.80 |
|  |  | Total |  |  | 181.53 |

| Medición | Uds. | Parcial |
|---|---|---|
| Bancos existentes | 5 | 5.00 |
| Total |  | 5 |

**E24M0070** ud COLOCACIÓN DE PAPELERA EXISTENTE (INCLUSO CIMIENTO) (17/02/2004)
3 ud × 70.65 = 211.95
UD. Colocación de papelera existente. Colocación sobre cimiento de hormigón de 0.60 x 0.60 x 0.50 cm, y posterior fijación con tornillos. Medida la unidad ejecutada.

| Código | Ud | Descripción | Rendimiento | Precio | Importe |
|---|---|---|---|---|---|
| OFPR0010 | h | Oficial 1ª | 2 | 15.83 | 31.66 |
| OPES0010 | h | Peón especial | 2 | 15.06 | 30.12 |
| CH80140 | m3 | HORMIGÓN HM-20/P/20/IIa, SUMINISTRADO | 0.125 | 50 | 6.25 |
| MHVA0010 | h | Vibrador de aguja (maquinaria; 17/02/2004) | 0.1 | 3.31 | 0.33 |
| MXSP0010 | h | Compresor dos martillos s/c (maquinaria; 24/01/2005) | 0.25 | 3.61 | 0.90 |
| %PM001 | % | Pequeño material | 1 % | 69.26 | 0.69 |
| %1PMA0001 | % | Medios auxiliares | 1 % | 69.95 | 0.70 |
|  |  | Total |  |  | 70.65 |

| Medición | Uds. | Parcial |
|---|---|---|
| Papeleras existentes | 3 | 3.00 |
| Total |  | 3 |

**E24M0090** ud COLOCACION DE FUENTE ACCESIBLE DUAL
1 ud × 780.4 = 780.40
UD. de Montaje y Colocación de fuente dual accesible con estructura y cubetas en acero inoxidable a dos alturas, compuesta por estructura de acero pintado epoxi al horno y dos cubetas en acero inoxidable acabado satinado. La cubeta superior con grifo pulsador es una fuente bebedero, la inferior dispone de grifo pulsador y está a una altura accesible desde silla de ruedas. Pulsadores temporizados con regulacion de caudal. Flexo de conexion de entrada de agua. Entrada de 1/2 pulgada. Dimensiones 69x30x122 cm. Poste con pletina para tornillos de anclaje. Fijación de la fuente en basa de cimiento de hormigón o solería. Medida la unidad ejecutada y funcionando.

| Código | Ud | Descripción | Rendimiento | Precio | Importe |
|---|---|---|---|---|---|
| OFPR0010 | h | Oficial 1ª | 3 | 15.83 | 47.49 |
| OPES0010 | h | Peón especial | 3 | 15.06 | 45.18 |
| FUEN0001 | u | Fuente accesible dual de acero inoxidable (material) | 1 | 600 | 600.00 |
| fuent0001p | uD | PORTES DE TRANSPORTE | 1 | 80 | 80.00 |
| %1PMA0001 | % | Medios auxiliares | 1 % | 772.67 | 7.73 |
|  |  | Total |  |  | 780.4 |

## C08 ELECTRICIDAD E ILUMINACIÓN
Importe: 4323.49

**E1400040** ud COLUMNA DE ALUMBRADO 7m FIBRA NERVIÓN TU-700 (incluso cimiento) (04/04/2006)
3 ud × 757.88 = 2273.64
Reposición casual de Columna IBRA NERVIÓN TU-700 tronconica de hierro galvanizado 7m. de altura, chapa de 3mm., incluso cimiento de 0,6x0,6m y un metro de profundidad con tubo de 350mm embutido para empotramiento de columna, montaje de la luminaria , acometida y demas elementos acoplados al soporte. Medida la unidad ejecutada.

| Código | Ud | Descripción | Rendimiento | Precio | Importe |
|---|---|---|---|---|---|
| OFPR0010 | h | Oficial 1ª | 3 | 15.83 | 47.49 |
| OPES0010 | h | Peón especial | 3 | 15.06 | 45.18 |
| MKSF0160 | h | Camión con canasta (maquinaria; 06/10/2016) | 2.5 | 10.52 | 26.30 |
| E14000010 | ud | COLUMNA DE ALUMBRADO 7m FIBRA NERVIÓN TU-700 (material) | 1 | 560 | 560.00 |
| 03HMM00002 | m3 | HORMIGÓN EN MASA HM-20/P/40/I EN CIMIENTOS | 0.7 | 63.67 | 44.57 |
| SC011003 | m | TUBO PVC DIÁM. 350 mm 4 kg/cm2 (material) | 0.9 | 13.63 | 12.27 |
| %MA003 | % | Medios auxiliares (19/04/2013) | 3 % | 735.81 | 22.07 |
|  |  | Total |  |  | 757.88 |

| Medición | Uds. | Parcial |
|---|---|---|
| columnas | 3 | 3.00 |
| Total |  | 3 |

**E1400010** ud ARQUETA DE REGISTRO Y DERIVACIÓN 40X40X60
6 ud × 48.22 = 289.32
Arqueta de registro y derivaci¢n de 40x40x60 de hormig¢n H-150 con fondo de arena 10 cm bajo las canalizaciones, construida conforme se indica en planos, incluso tapa de registro de hierro fundido, con el escudo municipal y la inscripci¢n del servicio.

| Código | Ud | Descripción | Rendimiento | Precio | Importe |
|---|---|---|---|---|---|
| OPOR0010 | h | Peón ordinario | 0.255 | 14.88 | 3.79 |
| OFPR0010 | h | Oficial 1ª | 0.3 | 15.83 | 4.75 |
| PMTP0600 | ud | Tapa 400x400 mm. f.ductil (material; 05/02/2008) | 1 | 22 | 22.00 |
| PMAA4040 | ud | Arq. 40x40 cm prefabr. hormigón (material; 14/11/2007) | 1 | 11.7 | 11.70 |
| PFHO1000 | m3 | Mortero de cemento tipo M5 | 0.01 | 34 | 0.34 |
| PFHO0012 | m3 | Hormigón HM-12 B/25 | 0.144 | 32.019590507516 | 4.61 |
| MESC0417 | h | Retroexcavadora mixta s/c (maquinaria; 27/04/2016) | 0.045 | 12.15984449005 | 0.55 |
| %1PMA0001 | % | Medios auxiliares | 1 % | 47.74 | 0.48 |
|  |  | Total |  |  | 48.22 |

| Medición | Uds. | Parcial |
|---|---|---|
| arquetas | 6 | 6.00 |
| Total |  | 6 |

**E14AL0030** ud PROYECTOR EXTERIOR LED DE 75 W modelo Neos2 o similar (27/04/2016)
3 ud × 366.11 = 1098.33
Proyector exterior modelo Neos 2, blindado, antivandálico, formado por cuerpo de de Aluminio inyectado pintado y difusor de vidrio, con junta de cierre de neopreno y lampara de LED de 75 W, accesorios, incluso montaje y conexiones. Medida la unidad instalada.

| Código | Ud | Descripción | Rendimiento | Precio | Importe |
|---|---|---|---|---|---|
| OFPR0010 | h | Oficial 1ª | 1 | 15.83 | 15.83 |
| WW00300 | u | MATERIAL COMPLEMENTARIO O PZAS. ESPECIALES | 1 | 0.2299970586111 | 0.23 |
| WW00400 | u | PEQUEÑO MATERIAL | 1 | 0.0499993605676 | 0.05 |
| NEOS2LED | u | PROYECTOR NEOS 2 DE LED 75W | 1 | 350 | 350.00 |
|  |  | Total |  |  | 366.11 |

| Medición | Uds. | Parcial |
|---|---|---|
| columnas alumbrado | 3 | 3.00 |
| Total |  | 3 |

**E1400030** ml CANALIZACIÓN SUBTERRÁNEA TUBO PVCØ90 s.r.pav. (27/01/2010)
47 ml × 9.46 = 444.62
Canalización subterránea sin reposición de pavimento, incluida excavacion, ejecutada conforme a las cotas indicadas en planos, con tubo de P.V.C. de 90mm milímetros de diámetro, protegido con hormigón, incluso alambre guía. Medida la longitud ejecutada.

| Código | Ud | Descripción | Rendimiento | Precio | Importe |
|---|---|---|---|---|---|
| OFPR0010 | h | Oficial 1ª | 0.09 | 15.83 | 1.42 |
| OPES0010 | h | Peón especial | 0.05 | 15.06 | 0.75 |
| MKSF0150 | h | Furgoneta mixta s/c (maquinaria; 10/03/2015) | 0.07 | 3.52 | 0.25 |
| MKSF0155 | h | Remolque para furgoneta (maquinaria; 10/03/2015) | 0.07 | 0.9 | 0.06 |
| MECR0410 | h | Retroexcavadora mixta c/c (maquinaria; 10/03/2015) | 0.021 | 29.04 | 0.61 |
| PBAA2020 | kg | Alambre dulce 2.20 Ø 14 mm. Quijano (material; 27/01/2010) | 1 | 2.3232 | 2.32 |
| PFHO0012 | m3 | Hormigón HM-12 B/25 | 0.06 | 32.019590507516 | 1.92 |
| PLCE3090 | ml | Tubo negro eléctrico Ø 90 mm. (material; 27/01/2010) | 1 | 1.8513 | 1.85 |
| %MA003 | % | Medios auxiliares | 3 % | 9.18 | 0.28 |
|  |  | Total |  |  | 9.46 |

| Medición | Uds. | Largo | Parcial |
|---|---|---|---|
| Arqueta A-B | 1 | 8.5 | 8.50 |
| B-C | 1 | 10.5 | 10.50 |
| D-E | 1 | 8 | 8.00 |
| E-F | 1 | 7.5 | 7.50 |
| F-G | 1 | 12.5 | 12.50 |
| Subtotal |  |  | 47.00 |
| Total |  |  | 47 |

**E1400000** ml COLOCACIÓN DE CABLE BAJO TUBO (19/04/2013)
47 ml × 1.26 = 59.22
Colocación de cable conductor, doble o sencillo, todas las secciones, en canalización subterrnea bajo tubo, incluso bornas y conexionado del conductor o conductores.

| Código | Ud | Descripción | Rendimiento | Precio | Importe |
|---|---|---|---|---|---|
| OFPR0010 | h | Oficial 1ª | 0.045 | 15.83 | 0.71 |
| OPES0010 | h | Peón especial | 0.025 | 15.06 | 0.38 |
| MKSF0150 | h | Furgoneta mixta s/c | 0.035 | 3.52 | 0.12 |
| %PM001 | % | Pequeño material | 1 % | 1.21 | 0.01 |
| %MA003 | % | Medios auxiliares | 3 % | 1.22 | 0.04 |
|  |  | Total |  |  | 1.26 |

| Medición | Uds. | Largo | Parcial |
|---|---|---|---|
| Arqueta A-B | 1 | 8.5 | 8.50 |
| B-C | 1 | 10.5 | 10.50 |
| D-E | 1 | 8 | 8.00 |
| E-F | 1 | 7.5 | 7.50 |
| F-G | 1 | 12.5 | 12.50 |
| Subtotal |  |  | 47.00 |
| Total |  |  | 47 |

**E14C00510** ml CONDUCTOR FLEXIBLE 1 KV. 1x6 mm2 Cu (06/10/2016)
148 ml × 0.47 = 69.56
Conductor flexible RV-K 1x6 mm2 0,6/1kV con p.p. de cocas. La mano de obra de montaje se acredita en partida aparte.

| Código | Ud | Descripción | Rendimiento | Precio | Importe |
|---|---|---|---|---|---|
| PQCC1006 | ml | Conductor flexible Cu 1x6 mm2 RV-K 0,6/1kV (material; 06/10/2016) | 1.05 | 0.45 | 0.47 |
|  |  | Total |  |  | 0.47 |

| Medición | Uds. | Largo | Parcial |
|---|---|---|---|
| A-B | 2 | 8.5 | 17.00 |
| B-C | 2 | 10.5 | 21.00 |
| D-E | 2 | 8 | 16.00 |
| E-F | 2 | 7.5 | 15.00 |
| F-G | 2 | 12.5 | 25.00 |
| Conexiones columnas | 6 | 9 | 54.00 |
| Subtotal |  |  | 148.00 |
| Total |  |  | 148 |

**E14C00550** ml CONDUCTOR RÍGIDO 1 KV. 1x16 mm2tt Cu (06/10/2016)
74 ml × 1.2 = 88.80
Conductor rigido 1 KV. 1x16 mm2 tt Cu con p.p. de cocas.La mano de obra de montaje se acredita en partida aparte.

| Código | Ud | Descripción | Rendimiento | Precio | Importe |
|---|---|---|---|---|---|
| PQCC1516 | ml | Conductor flexible Cu 1x16 mm² H05V-K/H07V-K AM/VD (material; 06/10/2016) | 1.05 | 1.14 | 1.20 |
|  |  | Total |  |  | 1.2 |

| Medición | Uds. | Largo | Parcial |
|---|---|---|---|
| A-B | 1 | 8.5 | 8.50 |
| B-C | 1 | 10.5 | 10.50 |
| D-E | 1 | 8 | 8.00 |
| E-F | 1 | 7.5 | 7.50 |
| F-G | 1 | 12.5 | 12.50 |
| Conexiones columnas | 3 | 9 | 27.00 |
| Subtotal |  |  | 74.00 |
| Total |  |  | 74 |

## C09 PINTURAS (04/04/2006)
Importe: 1775.92

**E1300010** m2 PINTURA ESMALTE SINTÉTICO SOBRE MADERA (04/04/2006)
180.54 m2 × 8.74 = 1577.92
Pintura al esmalte sintético sobre carpinteria de madera, formada por: limpieza del soporte,sellado de nudos, imprimación, plastecido, lijado, mano de fondo y mano de acabado. Medida la superficie totalmente ejecutada

| Código | Ud | Descripción | Rendimiento | Precio | Importe |
|---|---|---|---|---|---|
| OFPR0010 | h | Oficial 1ª | 0.2 | 15.83 | 3.17 |
| OPES0010 | h | Peón especial | 0.2 | 15.06 | 3.01 |
| PE00200 | kg | ESMALTE SINTÉTICO (material; 04/04/2006) | 0.3 | 4.216623290958 | 1.26 |
| PW00100 | l | DISOLVENTE (material; 04/04/2006) | 0.115 | 1.0240370849469 | 0.12 |
| PW00300 | kg | SELLADORA (material; 09/10/2007) | 0.4 | 2.8713196695571 | 1.15 |
| WW00400 | u | PEQUEÑO MATERIAL | 0.4 | 0.0499993605676 | 0.02 |
|  |  | Total |  |  | 8.74 |

| Medición | Uds. | Largo | Alto | Parcial |
|---|---|---|---|---|
| Valla perimetral existente | 2 | 100.3 | 0.9 | 180.54 |
| Total |  |  |  | 180.54 |

**E1300110** m2 PINTURA BICOMPONENTE, RESINA EPOXI+ACRÍLICO EPOXI, SOBRE PAV HORMIGÓN EXTERIOR (27/04/2016)
20 m2 × 9.9 = 198.00
Tratamiento superficial liso para pavimentos y superficies de hormigón obtenido mediante la aplicación de dos pinturas bicomponente, a base de resinas epoxi y acrílico-epoxi, en emulsión acuosa, sistema tipo COMPOPAINT de Composan o similar.Espesor aproximado: 200 micras. Incluso preparado de soporte, eliminando la lechada superficial con tratamiento mecánico adecuado que asegure una perfecta apertura de poro, y un posterior barrido y aspirado.Las grietas y fisuras existentes se corregirán aplicando el tratamiento adecuado para cada caso. Medida la unidad totalmente ejecutada.

| Código | Ud | Descripción | Rendimiento | Precio | Importe |
|---|---|---|---|---|---|
| OFPR0010 | h | Oficial 1ª | 0.2 | 15.83 | 3.17 |
| OPES0010 | h | Peón especial | 0.2 | 15.06 | 3.01 |
| E130011010 | kg | Pintura base resina epoxídica, emulsión acuosa, pigmentada, bicomponente | 0.3 | 6.56 | 1.97 |
| E130011020 | Kg | Pintura base resina acrílico-epoxy, emulsión acuosa, pigmentada, bicomponente | 0.25 | 6.91 | 1.73 |
| WW00400 | u | PEQUEÑO MATERIAL | 0.4 | 0.0499993605676 | 0.02 |
|  |  | Total |  |  | 9.9 |

| Medición | Uds. | Parcial |
|---|---|---|
| DIBUJOS SOBRE SOLERA | 20 | 20.00 |
| Total |  | 20 |

## C10 JUEGOS INFANTILES
Importe: 16046.67

**E24JU0001** ud CARTEL INFORMATIVO SEGÚN NORMATIVA (SIN CIMIENTOS)
1 ud × 290.78 = 290.78
Cartel indicador de circuito de ejercicios físicos al aire libre, de madera de pino silvestre, tratada en autoclave, acabada con barniz protector, formado por dos postes de 0,15 m de lado y 2,15 m de altura vista, y tablero contrachapado fenólico de 0,90x0,70 m, con tornillería de acero galvanizado, embutida y protegida con tapones de seguridad, fijado a una base de hormigón HM-20/P/20/I. Incluso elementos de fijación y portes de transporte. Medida la unidad totalmente ejecutada.

| Código | Ud | Descripción | Rendimiento | Precio | Importe |
|---|---|---|---|---|---|
| OFPR0010 | h | Oficial 1ª | 3 | 15.83 | 47.49 |
| OPES0010 | h | Peón especial | 3 | 15.06 | 45.18 |
| E24J00001 | ud | CARTEL INFORMATIVO DE ZONA DE JUEGOS | 1 | 195 | 195.00 |
| WW00300 | u | MATERIAL COMPLEMENTARIO O PZAS. ESPECIALES | 1 | 0.2299970586111 | 0.23 |
| %1PMA0001 | % | Medios auxiliares | 1 % | 287.90 | 2.88 |
|  |  | Total |  |  | 290.78 |

**E24JU0010** ud CONJUNTO DE JUEGO BARCO INCLUSIVO COMIC F504. SDZ (SIN CIMIENTOS)
1 ud × 7405.8 = 7405.80
Conjunto de juego barco inclusivo, modelo COMIC F504. SDZ de Galopín o similar. Realizado con los siguientes materiales:
Paneles: Tableros contrachapados de 22 mm y tableros de polietileno de alta densidad de 20 mm.
Postes: Madera de pino escandinavo tratada en autoclave, clase de riesgo IV.
Piezas de plástico: Polietileno, polipropileno y poliamida.
Piezas metálicas: Acero S-235, AISI-304 y aluminio anodizado EN AW-6063
Tornillería: Acero calidad 8.8 DIN267, AISI-304 ó AISI-316.
Incluso portes de transporte, pequeño material e instalación del juego. Medida la unidad totalmente ejecutada.

| Código | Ud | Descripción | Rendimiento | Precio | Importe |
|---|---|---|---|---|---|
| OFPR0010 | h | Oficial 1ª | 16 | 15.83 | 253.280 |
| OPES0010 | h | Peón especial | 16 | 15.06 | 240.960 |
| E24JU00010 | ud | JUEGO BARCO INCLUSIVO COMIC F504.SDZ (material) | 1 | 6738 | 6738.000 |
| E24JU0030P | ud | PORTES DE TRANSPORTE (material) | 1 | 100 | 100.000 |
| WW00300 | u | MATERIAL COMPLEMENTARIO O PZAS. ESPECIALES | 1 | 0.2299970586111 | 0.230 |
| %1PMA0001 | % | Medios auxiliares | 1 % | 7332.470 | 73.325 |
|  |  | Total |  |  | 7405.8 |

**E24JU0020** ud COLUMPIO MIXTO INCLUSIVO COMIC L10A-IN-Mi_P (SIN CIMIENTOS)
1 ud × 2922.28 = 2922.28
Columpio mixto inclusivo, modelo COMIC L10A-IN-Mi_P de Galopín o similar. Realizado con los siguientes materiales:
Paneles: Tableros contrachapados de 22 mm y tableros de polietileno de alta densidad de 20 mm.
Postes: Madera de pino escandinavo tratada en autoclave, clase de riesgo IV.
Piezas de plástico: Polietileno, polipropileno y poliamida.
Piezas metálicas: Acero S-235, AISI-304 y aluminio anodizado EN AW-6063
Tornillería: Acero calidad 8.8 DIN267, AISI-304 ó AISI-316.
Incluso portes de transporte, pequeño material e instalación del juego. Medida la unidad totalmente ejecutada.

| Código | Ud | Descripción | Rendimiento | Precio | Importe |
|---|---|---|---|---|---|
| OFPR0010 | h | Oficial 1ª | 8 | 15.83 | 126.64 |
| OPES0010 | h | Peón especial | 8 | 15.06 | 120.48 |
| E24JU00020 | ud | COLUMPIO MIXTO INCLUSIVO COMIC L10A-IN-Mi_P (material) | 1 | 2546 | 2546.00 |
| E24JU0030P | ud | PORTES DE TRANSPORTE | 1 | 100 | 100.00 |
| WW00300 | u | MATERIAL COMPLEMENTARIO O PZAS. ESPECIALES | 1 | 0.2299970586111 | 0.23 |
| %1PMA0001 | % | Medios auxiliares | 1 % | 2893.35 | 28.93 |
|  |  | Total |  |  | 2922.28 |

**E24JU0030** ud JUEGO DE REUNIÓN PAS02. PASO. SB (SIN CIMIENTOS)
1 ud × 1795.12 = 1795.12
Juego de reunión de madera y cuerdas , modelo PAS02. PASO. SB de Galopín o similar. Realizado con los siguientes materiales:
Paneles: Tableros contrachapados de 22 mm y tableros de polietileno de alta densidad de 20 mm.
Postes: Madera de pino escandinavo tratada en autoclave, clase de riesgo IV.
Piezas de plástico: Polietileno, polipropileno y poliamida.
Piezas metálicas: Acero S-235, AISI-304 y aluminio anodizado EN AW-6063
Tornillería: Acero calidad 8.8 DIN267, AISI-304 ó AISI-316.
Incluso portes de transporte, pequeño material e instalación del juego. Medida la unidad totalmente ejecutada.

| Código | Ud | Descripción | Rendimiento | Precio | Importe |
|---|---|---|---|---|---|
| OFPR0010 | h | Oficial 1ª | 8 | 15.83 | 126.64 |
| OPES0010 | h | Peón especial | 8 | 15.06 | 120.48 |
| E24JU00030 | ud | JUEGO DE REUNIÓN PASO02.PASO.SB (material) | 1 | 1430 | 1430.00 |
| E24JU0030P | ud | PORTES DE TRANSPORTE | 1 | 100 | 100.00 |
| WW00300 | u | MATERIAL COMPLEMENTARIO O PZAS. ESPECIALES | 1 | 0.2299970586111 | 0.23 |
| %1PMA0001 | % | Medios auxiliares | 1 % | 1777.35 | 17.77 |
|  |  | Total |  |  | 1795.12 |

**E24JU0040** ud JUEGO DE INCLUSIÓN FAC04.LA BALLENA SB (SIN CIMIENTOS)
1 ud × 1444.09 = 1444.09
Juego inclusión, modelo FAC04.LA BALLENA SB de Galopín o similar. Realizado con los siguientes materiales:
Paneles: Tableros contrachapados de 22 mm y tableros de polietileno de alta densidad de 20 mm.
Postes: Madera de pino escandinavo tratada en autoclave, clase de riesgo IV.
Piezas de plástico: Polietileno, polipropileno y poliamida.
Piezas metálicas: Acero S-235, AISI-304 y aluminio anodizado EN AW-6063
Tornillería: Acero calidad 8.8 DIN267, AISI-304 ó AISI-316.
Incluso portes de transporte, pequeño material e instalación del juego. Medida la unidad totalmente ejecutada.

| Código | Ud | Descripción | Rendimiento | Precio | Importe |
|---|---|---|---|---|---|
| OFPR0010 | h | Oficial 1ª | 4 | 15.83 | 63.32 |
| OPES0010 | h | Peón especial | 4 | 15.06 | 60.24 |
| E24JU00040 | ud | FAC04.LA BALLENA SB (material) | 1 | 1206 | 1206.00 |
| E24JU0030P | ud | PORTES DE TRANSPORTE | 1 | 100 | 100.00 |
| WW00300 | u | MATERIAL COMPLEMENTARIO O PZAS. ESPECIALES | 1 | 0.2299970586111 | 0.23 |
| %1PMA0001 | % | Medios auxiliares | 1 % | 1429.79 | 14.30 |
|  |  | Total |  |  | 1444.09 |

**E24JU0060** ud MUELLE 1 PLAZA FL-10-101 FIGURA XARE BALLENA (SIN CIMIENTOS)
1 ud × 847.18 = 847.18
Muelle de 1 plaza, modelo FL-10-101 FIGURA XARE BALLENA de Jolás o similar. Realizado con los siguientes materiales:
Paneles: Tableros contrachapados de 22 mm y tableros de polietileno de alta densidad de 20 mm.
Postes: Madera de pino escandinavo tratada en autoclave, clase de riesgo IV.
Piezas de plástico: Polietileno, polipropileno y poliamida.
Piezas metálicas: Acero S-235, AISI-304 y aluminio anodizado EN AW-6063
Tornillería: Acero calidad 8.8 DIN267, AISI-304 ó AISI-316.
Incluso portes de transporte, pequeño material e instalación del juego. Medida la unidad totalmente ejecutada.

| Código | Ud | Descripción | Rendimiento | Precio | Importe |
|---|---|---|---|---|---|
| OFPR0010 | h | Oficial 1ª | 4 | 15.83 | 63.32 |
| OPES0010 | h | Peón especial | 4 | 15.06 | 60.24 |
| E24JU00060 | ud | MUELLE 1 PLAZA FL-10-101 FIGURA XARE BALLENA 1 PLAZA (material) | 1 | 615 | 615.00 |
| E24JU0030P | ud | PORTES DE TRANSPORTE | 1 | 100 | 100.00 |
| WW00300 | u | MATERIAL COMPLEMENTARIO O PZAS. ESPECIALES | 1 | 0.2299970586111 | 0.23 |
| %1PMA0001 | % | Medios auxiliares | 1 % | 838.79 | 8.39 |
|  |  | Total |  |  | 847.18 |

**E24JU0070** ud MUELLE 1 PLAZA FL-10-103 FIGURA XARE VELERO (SIN CIMIENTOS)
1 ud × 847.18 = 847.18
Muelle de 1 plaza, modelo FL-10-103 FIGURA XARE VELERO de Jolás o similar. Realizado con los siguientes materiales:
Paneles: Tableros contrachapados de 22 mm y tableros de polietileno de alta densidad de 20 mm.
Postes: Madera de pino escandinavo tratada en autoclave, clase de riesgo IV.
Piezas de plástico: Polietileno, polipropileno y poliamida.
Piezas metálicas: Acero S-235, AISI-304 y aluminio anodizado EN AW-6063
Tornillería: Acero calidad 8.8 DIN267, AISI-304 ó AISI-316.
Incluso portes de transporte, pequeño material e instalación del juego. Medida la unidad totalmente ejecutada.

| Código | Ud | Descripción | Rendimiento | Precio | Importe |
|---|---|---|---|---|---|
| OFPR0010 | h | Oficial 1ª | 4 | 15.83 | 63.32 |
| OPES0010 | h | Peón especial | 4 | 15.06 | 60.24 |
| E24JU00070 | ud | MUELLE 1 PLAZA FL-10-103 FIGURA XARE VELERO (material) | 1 | 615 | 615.00 |
| E24JU0030P | ud | PORTES DE TRANSPORTE | 1 | 100 | 100.00 |
| WW00300 | u | MATERIAL COMPLEMENTARIO O PZAS. ESPECIALES | 1 | 0.2299970586111 | 0.23 |
| %1PMA0001 | % | Medios auxiliares | 1 % | 838.79 | 8.39 |
|  |  | Total |  |  | 847.18 |

**E24JU0002** h h DE COLOCACIÓN DE JUEGOS EXISTENTES (SIN CIMIENTOS)
16 h × 30.89 = 494.24

| Código | Ud | Descripción | Rendimiento | Precio | Importe |
|---|---|---|---|---|---|
| OFPR0010 | h | Oficial 1ª | 1 | 15.83 | 15.83 |
| OPES0010 | h | Peón especial | 1 | 15.06 | 15.06 |
|  |  | Total |  |  | 30.89 |

| Medición | Uds. | Parcial |
|---|---|---|
| Casita | 3 | 3.00 |
| Balancín | 3 | 3.00 |
| Columpio | 4 | 4.00 |
| Telefono | 3 | 3.00 |
| Juego conducción | 3 | 3.00 |
| Subtotal |  | 16.00 |
| Total |  | 16 |

## C11 JARDINERÍA (10/10/2000)
Importe: 892.98

**E24J0040** u PLANTACIÓN DE ÁRBOL DE VIVERO (10/10/2000)
18 u × 49.61 = 892.98
UD. Plantación y suministro de distintas variedades de árbol, todos procedentes del Vivero Municipal, incluso apertura de hoyo en lastra con medios mecánicos, relleno de tierra vegetal y entutorado. Medida la unidad ejecutada.

| Código | Ud | Descripción | Rendimiento | Precio | Importe |
|---|---|---|---|---|---|
| OFPR0010 | h | Oficial 1ª | 1 | 15.83 | 15.83 |
| OPES0010 | h | Peón especial | 1 | 15.06 | 15.06 |
| PJPF5020 | m3 | Tierra vegetal (material; 02/04/2007) | 0.5 | 5.6 | 2.80 |
| PJAJ5030 | ud | Tutor tratado torneado 3,00 m. (material; 05/02/2008) | 1 | 5.3 | 5.30 |
| MCSC0105 | h | Camión basculante normal s/c (maquinaria; 06/02/2008) | 0.5 | 14 | 7.00 |
| MEXR0410 | h | Retroexcavadora mixta s/c (maquinaria; 10/10/2000) | 0.25 | 13.07 | 3.27 |
| MKSF0150 | h | Furgoneta mixta s/c | 0.1 | 3.52 | 0.35 |
|  |  | Total |  |  | 49.61 |

| Medición | Uds. | Parcial |
|---|---|---|
| palmera washingtonia | 18 | 18.00 |
| Total |  | 18 |

## C12 GESTIÓN DE RESIDUOS (21/05/2007)
Importe: 1185.72

**E2700010** m3 RETIRADA DE TIERRAS INERTES N.P. A VERTEDERO AUTORIZADO 15 km (04/07/2014)
83.55 m3 × 7.38 = 616.60
Retirada de tierras inertes en obra de nueva planta a vertedero autorizado situado a una distancia máxima de 15 km, formada por: selección, carga, transporte, descarga y canon de vertido. Medido el volumen esponjado.

| Código | Ud | Descripción | Rendimiento | Precio | Importe |
|---|---|---|---|---|---|
| ET00100 | m3 | CANON VERTIDO TIERRAS INERTES (material) | 1 | 0.92 | 0.92 |
| MECC0410 | H | Pala cargadora 16 Tm. c/c | 0.015 | 30.05 | 0.45 |
| MCCC0100 | H | Camión basculante normal c/c (maquinaria; 04/07/2014) | 0.25 | 24.05 | 6.01 |
|  |  | Total |  |  | 7.38 |

| Medición | Uds. | Parcial |
|---|---|---|
| Volumen solera | 74.25 | 74.25 |
| Cimentaciones | 8.49 | 8.49 |
| 1% esponjamiento | 0.8079 | 0.81 |
| Subtotal |  | 83.55 |
| Total |  | 83.55 |

**E2700020** m3 RETIRADA DE RESIDUOS MIXTOS N.P. A PLANTA DE VALORIZ. 20 km (21/05/2007)
29.75 m3 × 19.13 = 569.12
Retirada de residuos mixtos en obra de nueva planta a planta de valorización vertedero autorizado por transportista autorizado (por la Consejería de Medio Ambiente de la Comunidad Autónoma de Andalucia)situada a una distancia máxima de 20 km, formada por: transporte interior, carga, transporte a planta, descarga y canon de gestión. Medido el volumen esponjado.

| Código | Ud | Descripción | Rendimiento | Precio | Importe |
|---|---|---|---|---|---|
| ER00100 | m3 | CANON GESTION DE RESIDUOS MIXTOS (material; 21/05/2007) | 1 | 11.309998380542 | 11.31 |
| MECC0410 | H | Pala cargadora 16 Tm. c/c | 0.02 | 30.05 | 0.60 |
| MCCC0100 | H | Camión basculante normal c/c | 0.3 | 24.05 | 7.22 |
|  |  | Total |  |  | 19.13 |

| Medición | Uds. | Parcial |
|---|---|---|
| Solera bajo kiosco | 24.75 | 24.75 |
| Otros materiales | 5 | 5.00 |
| Subtotal |  | 29.75 |
| Total |  | 29.75 |

## C13 SEGURIDAD Y SALUD (27/04/2016)
Importe: 789

**02SYS1200** ud Seguridad y Salud (27/04/2016)
789 ud × 1 = 789.00
1,5% de PEM para Seguridad y Salud en el trabajo.

| Medición | Uds. | Parcial |
|---|---|---|
| 1,5%PEM | 789 | 789.00 |
| Total |  | 789 |

| Código | Descripción | Precio |
|---|---|---|
| 02SYS1201 | Seguridad y Salud (27/04/2016) | 0.909988362331 |

## Precios auxiliares

**CUAD0010** h cuadrilla, formada por oficial 1ª y peon esp. (mano de obra)
Precio: 30.89

| Código | Ud | Descripción | Rendimiento | Precio | Importe |
|---|---|---|---|---|---|
| OFPR0010 | h | Oficial 1ª | 1 | 15.83 | 15.83 |
| OPES0010 | h | Peón especial | 1 | 15.06 | 15.06 |
|  |  | Total |  |  | 30.89 |

**03HMM00002** m3 HORMIGÓN EN MASA HM-20/P/40/I EN CIMIENTOS (04/04/2006)
Precio: 63.67
Hormigón en masa HM-20/P/40/I, consistencia plástica y tamaño máximo del árido 40 mm, en cimientos, suministrado y puesto en obra, incluso p.p. de vibrado; según instrucción EHE y CTE. Medido el volumen teórico ejecutado.

| Código | Ud | Descripción | Rendimiento | Precio | Importe |
|---|---|---|---|---|---|
| OPES0010 | h | Peón especial | 0.45 | 15.06 | 6.78 |
| CH04120 | m3 | Hormigón HM-20/P/40/I, suministrado | 1.08 | 52.49 | 56.69 |
| MV00100 | h | VIBRADOR (maquinaria; 04/04/2006) | 0.13 | 1.51 | 0.20 |
|  |  | Total |  |  | 63.67 |

**CUAD0020** h CUADRILLA, FORMADA POR OFICIAL 2ª Y PEON ESP. (mano de obra)
Precio: 30.41

| Código | Ud | Descripción | Rendimiento | Precio | Importe |
|---|---|---|---|---|---|
| OFSE0010 | h | Oficial 2ª | 1 | 15.35 | 15.35 |
| OPES0010 | h | Peón especial | 1 | 15.06 | 15.06 |
|  |  | Total |  |  | 30.41 |

## Recursos

**IF92962** m TUBO POLIETILENO ALTA DENSIDAD UNIÓN MEC. DIÁM. 32x2,4 mm
Medida la longitud útil descargada

**640007** ud Fibras de polipropileno
Amortiguador de caucho marrón Shore 45º AS-200

**PFHO0300** m3 Hormigón HM-30
Hormigón de 30 N/mm2 de resistencia característica fabricado con cemento CEM II/A-V 42,5, suministrado de planta.

**PHLC5005** m2 caucho insitu dos capas (40mm SBR +10mm EPDM color grano fino)
Losa caucho 50x50x4 cm.

**mt47adc414b** m2 pavimento continuo absorvedor de impactos
Pavimento continuo absorbedor de impactos, realizado "in situ", de 40 mm de espesor total, formado por una capa inferior de gránulos de caucho reciclado SBR de color negro de 30 mm de espesor y una capa superior de gránulos de caucho EPDM de 10 mm de espesor, color a elegir de la carta RAL, unidas ambas capas con un ligante de poliuretano monocomponente, con resistencia a los rayos UV, a los hidrocarburos y a los agentes atmosféricos, según UNE-EN 1177.

**MESR0455** h Retroexcavadora cazo FIAT 17 Tm s/c
Retroexc. cazo FIAT 17 Tm s/c

**PMAA4040** ud Arq. 40x40 cm prefabr. hormigón
Arqueta prefabricada hormigón 40x40 cm

**MEXR0410** h Retroexcavadora mixta s/c
Retropala con equipo retro o martillo picador hidráulico sin conductor

## Entidades
- Pry0001, Francisco Gabriel García Lirola, C
